# Stadt Kierspe - Straßeninstandsetzungsmaßnahmen 2026
Angebotsaufforderung (GAEB DA XML 3.1, DA83)
Projekt: 2025-445
Währung: EUR
Erstellt mit: GXML Toolbox V3.3 R20230829, iTWO_64 V25.0.473, 17.12.2025

## 4 Gehweg Danzigerstraße
Datum: 17.12.2025

**Ausführungsbeschreibung 1 Hinweis zur Ausführung und Kalkulation:**
*Hinweise als Vertragsbestandteil.*
Hinweise als Vertragsbestandteil:

Der Ausbau erfolgt im örtlich, beengten Kataster.
Sämtliche Behinderungen und Mehraufwendung infolge des
beengten Kataster sind kalkulatorisch zu berücksichtigen. Der AG empfiehlt vor der Kalkulation eine
Baustellenbesichtigung.

Flächen für die Baustelleneinrichtung werden vom
Auftraggeber nur im öffentlichen Baufeld zur Verfügung
gestellt. Flächen, die über das Baufeld hinausgehen,
sind eigenverantwortlich vom AN zu besorgen und
anzumieten. Die ggf. entstehenden Kosten sind in die
Baustelleinrichtung einzukalkulieren. Die Flächen sind
vom AN nach eigenem Ermessen herzurichten. Die
Aufwendungen sind in der Baustelleneinrichtung
einzukalkulieren. Bei der Aufstellung von Baucontainern
und Bauwagen ist insbesondere auf die vorgegebenen
Abstände zu Bäumen und die Schonung des Bodens und des
Wurzelbereiches zu achten. Im Wurzelbereich dürfen u.
a. kein Zement, keine Steine, keine Öle und keine
Chemikalien gelagert werden (siehe RAS-LP 4, Bild 12).
Wartungs- und Reparaturarbeiten sowie das Betanken von
Fahrzeugen, Maschinen und Geräten haben ausschließlich
auf dafür geeigneten und gegen Gewässer- und
Grundwasserverunreinigungen gesicherten Flächen zu
erfolgen. Die Herstellung und Unterhaltung der Flächen
ist Bestandteil der  Baustelleneinrichtung.

Vom Auftraggeber werden keine besonderen Zugänge und
Zufahrten zur Baustelle zur Verfügung gestellt. Die
Beschaffung und Herrichtung von Zufahrtsmöglichkeiten
zur Baustelle ist Sache des Auftragnehmers ebenso wie
die laufende Reinigung und Wiederinstandsetzung aller
als Zufahrt benutzten Straßen und Wege. Die Herstellung
von provisorischen Anschlüssen, Rampen und
Angleichungen, auch in Längsrichtung, sowie ihre
Beseitigung sind Nebenleistungen und werden nicht
besonders vergütet. Die Baustelle ist zum Feierabend
hin, sowie an den Wochenenden so in der Oberfläche
herzurichten, dass Rettungsfahrzeuge, die Feuerwehr,
sowie die Anlieger die Grundstücke behinderungsfrei
erreichen können. Die Zu- und Abfahrten, sowie die
Stellplatz- und Garagenzuwegungen sind Pkw-tauglich
anzurampen. Bei Trockenheit sind zur Verringerung der
Staubneigung die Fahrwege und das Baufeld auf dem
Gelände zu befeuchten. Es ist sicherzustellen, dass
Verschmutzungen der öffentlichen Straße durch Fahrzeuge
nach Verlassen des Geländebereichs vermieden oder
beseitigt werden.

Die Baumaschinen, sowie die An- und
Ablieferungsfahrzeuge sind hinsichtlich ihrer Größe und
Abmessung, sowie ihres Einsatzgewichtes auf die
örtlichen Verhältnisse fachlich und kalkulatorisch
abzustimmen. Eine Andienung der Baustelle mit
Gliederzügen oder Sattelfahrzeugen ist schwierig oder
gar nicht möglich.
Private Stütz- und Trockenmauern reichen teilweise bis
ans Baufeld. Der AN darf nur solche
Baudurchführungsmethoden einleiten und Baugeräte
einsetzen, die keine schädigenden Auswirkungen auf die
Umgebung, insbesondere die baulichen Anlagen haben. Der
Einsatz unschädlicher Verfahren und Geräte ist
kalkulatorisch zu berücksichtigen. Es gelten die
Grenzwerte der DIN 4150.

Ein gesondertes Beweissicherungsverfahren entlang der
Baustrecke ist seitens des AG vorerst nicht geplant.
Hingewiesen wird vielmehr auf die
Beweissicherungspflicht gem. VOB, Teil B, § 3, Punkt 4.
Die Dokumentation und Niederschrift wird ohne
gesonderte Vergütung seitens des AN geführt.

Die Lieferung sämtlicher Materialien zur Herstellung
einer  beschriebenen Leistung, auch wenn nicht
ausdrücklich beschrieben, sind grundsätzlich
Vertragsleistungen und kalkulatorisch zu
berücksichtigen.
Hingewiesen wird im Zusammhang insbesondere auf die
VOB,Teil C, DIN 18299.

Der AN hat dafür Sorge zu tragen, dass vor
Fertigstellung der Oberflächen sämtliche Leitungen und
Kabel verlegt worden sind. Die Koordinierung ist Sache
des AN und wird nicht gesondert vergütet. Nach der
Auftragserteilung ist der AN verpflichtet, umgehend
Kontakt mit den Versorgungsträgern aufzunehmen, um alle
terminlichen und finanziellen Fragen abzustimmen. Die
Beauftragung und Abrechnung der Kabel- und
Leitungsarbeiten erfolgt direkt mit den
Versorgungsträgern. Sollte es zwischen dem AN und einem
Versorgungsträger zu keiner Einigung kommen, so ist der
AN verpflichtet, einem anderen Nachunternehmer des
Versorgungsträgers angemessen Raum und Zeit zur
Durchführung der Arbeiten zu gewähren. Eine besondere
Vergütung für evtl. auftretende Behinderungen bzw.
Baustillstandszeiten erfolgt nicht.

Ein Anspruch auf Absteckung der Hauptachsen, sowie der Grenzen des Baugeländes, gem. VOB, Teil B, § 3, Punkt (2) wird ausdrücklich außer Kraft gesetzt. Der AN steckt die
Grenzen, soweit erforderlich, selber ab. Sämtliche
Absteckungs- und Feinabsteckungsarbeiten der Achsen,
Böschungen, Kanäle, Höhen usw. sind Sache des AN.

Die Erläuterungen befinden sich im Langtextverzeichnis
vor den zugehörigen Ordnungszahlen (OZ) als Hinweise
zur OZ. Die nachstehenden "Erläuterungen zu den OZ"
umfassen
nicht sämtliche OZ des Leistungsverzeichnisses.
Erläuterungen und Hinweise werden nur zu denjenigen OZ
gegeben, bei denen durch die Erläuterung ein besseres
Verständnis der ausgeschriebenen Leistung und damit
eine objektbezogene Preisbildung möglich werden soll.
Das Leistungsverzeichnis ist elektronisch
ausgeschrieben. Es besteht aus einem Volltext
"Langtextverzeichnis" und einem Text mit
Kurzbezeichnungen "Kurztextpreisverzeichnis" und den
hier aufgeführten Erläuterungen der Ordnungszahlen. Bei
unterschiedlichen Angaben in den Kurz- und Langtexten,
sind immer die Angaben im Langtext bindend.

Der AN hat sämtliche anfallende Abfälle, in eigener
Verantwortung nach dem Kreislaufwirtschaftsgesetz
(KrWG), zu entsorgen.

Generell sind die Bauarbeiten ausgehend von einer 6
Tage Woche, und von einer täglichen Arbeitszeit unter
Ausnutzung des Tageslichtes, abzuwickeln.

Sämtliche Hinweise und Anmerkungen werden
Vertragsbestandteil und sind in den Leistungs- und
Pauschalpositionen einzukalkulieren.
Wenn eine Zuordnung nicht eindeutig ist, dann bitte in
der Postion 1.1.10, Baustelle einrichten,
einkalkulieren.

### Bereich 1 Baustelleneinrichtung Verkehrssicherungs

#### Abschnitt 1.1 Einrichtungen für den Auftragnehmer, sowie Verkehrssicherung und Verkehrsregelung

**1.1.10 Baustelle einrichten Sämtl.LV-Abschn.*Zufahrt herst.AN**
*** Pauschalposition
Geräte, Werkzeuge und sonstige Betriebsmittel, die zur
vertragsgemäßen Ausführung der Bauleistungen
erforderlich sind, auf die Baustelle bringen,
bereitstellen und - soweit der Geräteeinsatz nicht
gesondert vergütet wird - betriebsfertig aufstellen
einschl. der dafür notwendigen Arbeiten. Die
erforderlichen festen Anlagen herstellen.
Baubüros bereitstellen und während der Bauzeit vorhalten. Pausen- und Bereitschaftsräume nach Arbeitsstättenverordnung und den Technischen Regeln für Arbeitsstätten ASR A4.2 bereitzustellen und während der Bauzeit vorhalten.
Sanitärräume sind entsprechend den baulichen Anforderungen und den Anforderungen an die Einrichtung nach Arbeitsstättenverordnung und den
Technischen Regel für Arbeitsstätten ASR A4.1 bereitzustellen und während der Bauzeit vorzuhalten.
Werkstätten, Lagerschuppen
und dgl., soweit erforderlich, antransportieren,
aufbauen, einrichten und während der Bauzeit vorhalten.
Strom-, Wasser-, Fernsprechanschluss sowie
Entsorgungseinrichtungen und dgl. für die Baustelle,
soweit erforderlich, herstellen.
Regelmäßige Prüfung der Verteiler einkalkulieren
Bei Bedarf Lagerplätze, sonstige Platzbefestigungen und
Wege im Baustellenbereich anlegen und kennzeichnen.
Kennzeichnung der Flucht- und Rettungswege, Allgemeine Beleuchtung / Sicherheitsbeleuchtung Sicherheitskennzeichnung (z.B. Sammelstelle, PSA-Pflicht, Vorsicht Gefahrenstelle, Feuerlöscher etc.
Oberbodenarbeiten einschl. Beseitigen von Aufwuchs für
die Baustelleneinrichtung, soweit erforderlich, ausführen.
Flächen beschaffen, sofern die vom AG zur Verfügung
gestellten nicht ausreichen.
Kosten für Vorhalten, Unterhalten und Betreiben der
Geräte, Anlagen und Einrichtungen einschl. Mieten,
Pacht, Gebühren und dgl. werden nicht mit dieser
Pauschale, sondern mit den Einheitspreisen der
betreffenden Teilleistungen vergütet. Soweit nicht für
bestimmte Leistungen für das Einrichten der Baustelle
gesonderte Positionen im Leistungsverzeichnis enthalten
sind, gilt die Pauschale für alle Leistungen sämtlicher Abschnitte des Leistungsverzeichnisses.
Zufahrt nach Wahl des AN herstellen und nach Beendigung
der Baumaßnahme entfernen. Ursprünglichen Zustand
wieder herstellen.
Die Vergütung der Position erfolgt prozentual im
Abgleich zum Baufortschritt.
Menge: 1,000 psch

**1.1.20 Baustelle räumen Sämtl. LV-Abschn.**
*** Pauschalposition
Baustelle von allen Geräten, Anlagen, Einrichtungen und
dgl. räumen.
Benutzte Flächen und Wege entsprechend dem
ursprünglichen Zustand herrichten.
Soweit nicht für bestimmte Leistungen für das Räumen
der Baustelle gesonderte Positionen im
Leistungsverzeichnis enthalten sind, gilt die Pauschale
für alle Leistungen sämtlicher Abschnitte des
Leistungsverzeichnisses.
Menge: 1,000 psch

**1.1.30 Bauzaun aufstellen und entfernen Zaunhöhe 2,0 m**
Bauzaun nach Unterlagen des AG einschl. der erforderlichen Tore und Pfosten standsicher aufstellen, während
der Bauzeit vorhalten und unterhalten sowie nach Beendigung der Bauzeit entfernen. 70 v.H. des Preises werden nach Aufstellen, der Rest nach Entfernen des Bauzaunes vergütet.
Zaunhöhe = 2,00 m.
Zaun  aus Stahlgitterelementen.
In den Preis einzukalkulieren ist der An- und
Abtransport aller Zaunbauteile, das Vorhalten der
Zaunanlage, das Ver- und Umsetzen einzelner
Zaunelemente während der gesamten Bauzeit, das Herstellen und Bedienen von Öffnungen für Zufahrten zur Baustelle.

Aufstellen nur auf ausdrückliche Anweisung des AG. Nachweise sind mittels Skizzen und Bildern zu führen.
Menge: 50,000 m

#### Abschnitt 1.2 Aufrechterhaltung des Verkehrs, Baustraße

**1.2.10 Maßnahmen zur Sicherung sowie zur Umleitung und Regelung des öffentlichen Verkehrs.**
*** Pauschalposition
Maßnahmen zur Sicherung sowie zur Umleitung
und Regelung des öffentlichen Verkehrs.
(DIN 18 299, Ziffer 4.2.9 bzw. 4.
2.10) nach Maßgabe der zuständigen
Straßenverkehrsbehörde mit der erforderlichen
Beschilderung und Beleuchtung einschl. Antransport,
Vorhaltung, Wartung und Umsetzen der erforderl.
Gebots-, Verbots-, Hinweisschilder usw. während der
Bauzeit. Nach Beendigung der Bauarbeiten die
aufgestellten Schilder, Leiteinrichtungen usw. abbauen,
abfahren und die benutzten Flächen in den
ursprünglichen Zustand versetzen.
Maßnahmen bei der Verkehrsbehörde beantragen.
Aufwendungen der Beantragung, sowie die
Genehmigungsgebühren einkalkulieren.
Die geforderte Vergütung für diese Position wird
entsprechend dem Baufortschritt jeweils anteilig bei
den Abschlagsrechnungen, sowie der Schlussrechnung
berücksichtigt.
Menge: 1,000 psch

*Hinweis: Hinweis zur nachfolgenden Gruppenstufe*
Hinweis zur nachfolgenden Gruppenstufe

Kontaminierte Böden sind nach:

- der Verordnung über Verwertungs- und
Beseitigungsnachweise (NachwV), in der zum Zeitpunkt
der Ausschreibung gültigen Fassung

- der Abfallverzeichnisverordnung (AVV), in der zum
Zeitpunkt der Aussschreibung gültigen Fassung

- Das Nachweisverfahren ist eine Nebenleistung des AN
die nicht gesondert vergütet wird. Der AN erzeugt die
elektronischen Begleitscheine und leitet diese nach dem
Begleitscheinverfahren digital an den AG zur
Unterschrift weiter.
Die Aufwendungen werden nicht gesondert vergütet,
sondern sind in den Leistungspositionen
einzukalkulieren.

Für eventuell erforderliche Zwischenlagerung von
kontaminierten Straßenbaumaterialien ist eine
wasserrechtliche Genehmigung entsprechend dem §19g und
§19h WHG vom Auftragnehmer zu erbringen.

Behinderungen, gem. den Planunterlagen des AG, durch zu
erhaltenden Einbauten des AG und/oder der Versorger,
wie Schächte, Abläufe, Bord- und Randeinfassungen,
Stützmauern, Maste aller Art, Schaltschränke,
Hydranten, Schieber, usw., werden nicht gesondert
vergütet, sondern sind in den Leistungspositionen der
nachfolgenden Gruppenstufe 2 einzukalkulieren.

### Bereich 2 Erd-, Entwässerungs- und Frostschutzarbeiten

#### Abschnitt 2.1 Freimachen des Baufeldes

**2.1.10 Asphalt fräsen oder aufnehmen ADS*Asphaltbeton* Fräsasph. verw.*Unebenh. 4 mm**
Asphalt fräsen oder aufbrechen und aufnehmen.
Asphalt fräsen und Fräsgut aufnehmen, alternativ aufbrechen und aufnehmen, nach Wahl des AN.
Anschlusskante geradlinig auf tiefe herstellen.
Asphaltdeckschicht.
Asphaltdeckschicht = Asphaltbeton.
Frästiefe 2-4 cm
Fläche Fahrbahn
Breite i.M. 5 m
Fräsasphalt der Verwertung nach Wahl des AN zuführen.
Unebenheiten der gefrästen Fläche höchstens 4 mm innerhalb einer 4,00 m langen Messstrecke in Längs- und Qu-
errichtung.
Verwertungsklasse A.
Menge: 100,000 m2

**2.1.20 Asphaltbefestigung trennen Schneiden**
Asphaltbefestigung geradlinig trennen.
Trennen durch Schneiden.
Dicke der Asphaltbefestigung bis 18 cm
Menge: 25,000 m

**2.1.30 Bordsteine aufnehmen. HB/RB Bet*Fund. 10-20/R-St. All. verwerten**
Bordsteine aufnehmen.
Hoch- und Rundbordsteine aus Beton, Breite bis 18 cm,
Höhe bis 30 cm.
Fundament aus Beton, über 10 bis 20 cm dick, und
Rückenstütze aus Beton aufbrechen.
Sämtliche Steine und übriges Aufbruchgut der Verwertung nach Wahl des AN zuführen.
Menge: 20,000 m

**2.1.40 Bordsteine aufnehmen. TB bis 10 cm BreiteBet*Fund. 10-20/R-St. All. verwerten**
Bordsteine aufnehmen.
Tiefbordsteine aus Beton, Breite bis 10 cm,
Höhe bis 30 cm.
Fundament aus Beton, über 10 bis 20 cm dick, und
Rückenstütze aus Beton aufbrechen.
Sämtliche Steine und übriges Aufbruchgut der Verwertung nach Wahl des AN zuführen.
Menge: 200,000 m

*Hinweis: Hinweistext Frostschutzschicht.*
Hinweistext Frostschutzschicht.
Frostschutzmaterial profilgerecht lagenweise einbauen
und verdichten bis zum fertigen Frostschutzplanum.
Zu erreichnende EV2-Werte gem. Vorgabe der RSTO für die
jeweilige Bauklasse.
Der Tonnennachweis ist vom Auftragnehmer zu führen.
Das Frostschutzplanum wird nicht besonders vergütet
sondern ist einzukalkulieren.

*Hinweis: Die Arbeiten zur Unterhaltung der Umleitungsstrcken*
Alle Leistungen zur Unterhaltung der Umleitungsstrecken
gelten übergreifend für sämtliche Arbeiten aller Lose.
Die Abrechnung der Leistungen der folgenden Untergruppe
erfolgt nur für die Herstellung der Schleppkurven oder
die Instandhaltung der Beypasstrecke an der Kreuzung "Alte Heeresstraße/Elmerborg".

#### Abschnitt 2.2 Unterhaltungsarbeiten Umleitungsstrecken

**2.2.10 Oberboden abtragen seitlich lagern und zeitversetzt wieder andecken.**
Oberboden ggf. einschließlich Vegetationsdecke abtragen. Homogenbereiche nach Unterlagen des AG.
Homogenbereich Mutterboden
Neigung der Abtragsfläche eben bis 1:1,5
Dicke des Abtrages über i.M. 25 cm.
Oberboden seitlich lagern und nach Fertigstellung der Gesamtmaßnahme wieder andecken.
Oberboden andecken wird gesondert vergütet.
Abgerechnet wird nach Abtragsprofilen.
Arbeiten zur Instandsetzung und Unterhaltung der Umleitungsstrecken.
Menge: 15,000 m3
Leistungsbereichkatalog: 106

**2.2.20 Oberboden des AG andecken.**
Seitlicch gelagerten Oberboden des AG profilgerecht andecken.
Abgerechnet werden die angedeckten Flächen.
Andeckung 'auf Flächen aller Art, Böschungen, Mulden,
Gräben, Seitenstreifen usw. '
Einbau 3 cm unter Fahrbahnrand.
Arbeiten zur Instandsetzung und Unterhaltung der Umleitungsstrecken.
Menge: 15,000 m3

**2.2.30 Oberbodenrboden liefern und andecken.**
Oberbodenoden (qualitativ hochwertig nach DIN 18915)
liefern und nach Anweisung der Bauüberwachung in einer
Dicke von 20 cm einbauen.
Im Bereich von Baumscheiben ca. 50 cm stark einbauen.
Lieferung und Einbau von Mutterboden und die
Klassifizierung hat nach DIN 18 915 zu erfolgen.
Er darf nicht enthalten:
Bauwerksreste, Baurückstände, Metallgegenstände, Glas,
Scherben, Schlacken, Asche, Mineralöle, Chemikalien,
schwer zersetzbare Pflanzenreste oder Pflanzenteile
sowie keine lebenden Pflanzen oder Pflanzenteile von
Dauerunkräutern (außer Samen).
Dazu zählen in der Regel: Quecke (Agropyron repens),
Huflattich (Tussilago farfara), Ackerwinde
(Convolvulus arvensis), Giersch, Geißfuß (Aegopodium
podagraria), Ampferarten (Rumex), Gelbkresse (Rorippa
sylvestris).
Bei der Verwendung und Behandlung sind die
Bearbeitungsgrenzen nach DIN 18 915 Blatt 1 und die
Verfahrensvorschriften nach DIN 18 915 Blatt 3 zu
beachten.
Abrechnung nach Wiegescheinen.
Menge: 5,000 m3

**2.2.40 Vegetationsflächen gärtnerisch bearbeiten.**
Mutterbodenflächen gärtnerisch bearbeiten als
Vorbereitung für  die Ansaatflächen.
Mutterbodenfläche 2 mal kreuzweise mindestens 15 cm
tief durchfräsen.
Unrat und Steine aussortieren und entsorgen.
Flächen aller Art und Abmessung mit unterschiedlichen
Längs- und Querneigungen.
Arbeiten zur Instandsetzung und Unterhaltung der Umleitungsstrecken.
Menge: 50,000 m2

**2.2.50 Rasenansaat herstellen.**
Rasenansaat herstellen. Saatgut ohne Entmischung ausbringen und einarbeiten. Anfallenden Abfall ablesen.
Ggf. vorwüchsige Kräuter ausmähen.Abfall und Mähgut
entsorgen. Entsorgen wird gesondert vergütet.
Ansaat auf Oberboden und Böschungsflächen aller Art und
Abmessung, mit und ohne Neigung.
Feinplanum herstellen.
Saatgutmenge 20 g/m2.
Saatgut für "Landschaftsrasen Standard ohne Kräuter"
nach RSM 7.1.1.
Arbeiten zur Instandsetzung und Unterhaltung der Umleitungsstrecken.
Menge: 50,000 m2

#### Abschnitt 2.3 Frostschutzschicht

**2.3.10 Frostschutzschicht herstellen Bk1,0 bis Bk100*0/45 natürl. Gstk.*n Wiegescheinen**
Frostschutzschicht herstellen. Ggf. in Handeinbau.
In Verkehrsflächen der Belastungsklassen Bk0,3 bis Bk1,0.
Baustoffgemisch 0/45.
Verdichtungsgrad/Verformungsmodul DPr = 103 %, Ev2 >=
120 MN/qm, Ev2/Ev1 <=2,3
Einbaudicke im Mittel 30 cm
Baustoffgemisch aus natürlichen Gesteinskörnungen.
Abgerechnet wird nach Wiegescheinen.
Menge: 5,000 to

### Bereich 3 Decken, Randbefestigungen, Seitenstreifen

#### Abschnitt 3.1 Vorbereitende Arbeiten

**3.1.10 Unterlage reinigen Asphaltbef.*Lose Teile aufn. Zus. Flächen**
Unterlage reinigen. Anfallendes Material der Verwertung
nach Wahl des AN zuführen.
Unterlage = Asphaltbefestigung.
Asphalt = frisch oder gefräst.
Lose Bestandteile von Schadstellen aufnehmen.
Zusammenhängende Teilflächen.
Reinigungsgerät nach Erfordernissen und Wahl des AN
Menge: 200,000 m2

**3.1.20 Bitumenemulsion aufsprühen BK 0,3 bis 1,0*Asphalt gefräst C40 BF5 S*Menge 300 g/m2 Vor ADS**
Bitumenemulsion zur Herstellung des Schichtenverbundes
aufsprühen.
In Verkehrsflächen der BK 0,3 bis BK 1.0
Unterlage = Asphaltbefestigung, frisch
Bindemittel = C40 BF5-S
Bindemittelmenge = 300 g/m2.
Vor Einbau Asphaltdeckschicht
Menge: 200,000 m2

*Hinweis: Hinweis Walzasphaltdecken.*
Hinweis Walzasphaltdecken.
Die Herstellung von Walzasphalt erfolgt nach den
"Zusätzlichen Technischen Vertragsbedingungen und
Richtlinien für den Bau von Verkehrsflächenbefestigungen aus Asphalt, - ZTV Asphalt-StB 07/13-.
Der Einbau erfolgt mit einem Straßenbaufertiger.
Behinderungen durch Einbauten, sowie der erforderliche Handeinbau in den Anschlussbereichen wird nicht gesondert vergütet, sondern ist einzukalkulieren.
Darüber hinausgehende Handeinbauflächen werden nur nach
Abstimmung mit der Bauleitung anerkannt.
Der Nachweis der Schichtdicken für Asphaltschichten ist -auf Verlangen des AG- durch das elektromagnetische Dickenmessverfahren gemäß den TPD-StB 89 zu führen. Die Messreflektoren sind für jeden Fahrstreifen im Abstand von 50 m zu versetzten.Der Deckenrand ist gradlinig zu besäumen.
Die Leistungen sind Nebenleistungen und werden nicht gesondert vergütet.

Zur Prüfung der Mischgutqualität sind pro Einbautag mindestens 2 Proben pro Mischgutsorte zu nehmen.
Probenahme nach DIN 1996, Teil 2, für Kontrollprüfungen.
Entnahme von nicht eingebautem Mischgut, 15 Kg pro Probe.
Lieferung der Probegefässe wird nicht separat vergütet.
Proben versandfertig verpackt dem AG übergeben mit Beschriftung der Entnahmestation.
Die Leistungen sind Nebenleistungen und werden nicht gesondert vergütet.

#### Abschnitt 3.2 Walzasphaltdecken

**3.2.10 Asphaltdecksch. aus AC 8 D N herst BK 0.3 und1.0*50/70 Vorprofilierung**
Asphaltdeckschicht aus Asphaltbeton für Asphaltdeckschichten AC 8 D N herstellen.
Vorprofilierung der gefrästen Flächen.
In Verkehrsflächen der Bk 0.3 und 1.0
Bindemittel = 50/70.
Grobe Gesteinskörnung C 100/0, SZ 18, PSV>50
Art der Zusammensetzung Gesteinsart: Diabas, ohne
Zusatz von Asphaltgranulat
Menge: 5,000 to

**3.2.20 Asphaltdecksch. aus AC 8 D N herst BK 0.3 und1.0*50/70**
Asphaltdeckschicht aus Asphaltbeton für Asphaltdeckschichten AC 8 D N herstellen.
In Verkehrsflächen der Bk 0.3 und 1.0
Einbau  100 Kg/qm
Bindemittel = 50/70.
Grobe Gesteinskörnung C 100/0, SZ 18, PSV>50
Art der Zusammensetzung Gesteinsart: Diabas, ohne
Zusatz von Asphaltgranulat
Menge: 25,000 to

**3.2.30 Anschluss mit Fugenband herstellen Schichtd. 4,0 cm Bis 20 m*Breite 10 mm**
Anschluss an bestehende Decke oder Bauteil in der Dicke
der Asphaltdeckschicht mit anschmelzbarem Fugenband
herstellen.
Anschluss aller Art
Dicke der Asphaltdeckschicht = 4,0 cm.
Einzellängen bis 20 m.
Breite des Fugenbandes 10 mm.
Menge: 25,000 m

*Hinweis: Hinweistext Bordsteinarbeiten*
Hinweistext Bordsteinarbeiten
Alle Borde entsprechen der DIN 483, sowie weitergehend
der DIN EN 1340, Typ DTI.
Es gilt die DIN 18318.

#### Abschnitt 3.3 Bordsteinarbeiten

**3.3.10 Bordsteine aus Beton setzen HB 150x300.**
Bordsteine aus Beton setzen.
Bordstein HB 150 x 300
Anlauf 12cm.
Fugen enge Fugen.
Bordstein an Rinne.
Farbe: grau
Bordsteine in Geraden und in Radien aller Art
Radien < 12m sind mit den entsprechenden
Radiensteinen, Radien >=12m mit halben Steinen
herzustellen, welche mit einzukalkulieren sind.
Rückenstütze bis 10 cm unter Oberkante Bordstein.
Fundamentbeton C20/25, 20 cm stark,
Breite der Rückenstütze 15 cm
Menge: 20,000 m

**3.3.20 Bordsteine aus Beton setzen BSt. TB 80x250 Geraden u. Radien*bis 10 cm unt.OK**
Bordsteine aus Beton setzen.
Bordstein TB 80*250
Vorsatzschicht BasaltFugen enge Fuge
Geraden und Radien aller Art.
Rückenstütze bis 10 cm unter Oberkante Bordstein.
Fundamentbeton C20/25,
Stärke Unterbeton und Rückenstütze 15 cm.
Menge: 200,000 m

**3.3.30 Bordsteine trennen BSt.Gehrung*BSt.15/30 u.15/25**
Bordsteine auf Passmaß trennen.
Bordsteine auf Gehrung schneiden.
Bordsteine aus Beton, ca. 15/30 und 15/25 cm.
Menge: 10,000 Stck

*Hinweis: Hinweistext Rinnenbahn*
Hinweistext Rinnenbahn
Angerechnet wird nach verlegter Länge ohne Abzug der
Fugen. Der Passschnitt der verschiedenen Rinnenbahnen
im Bereich von Regeneinläufen ist in die
entsprechenden Einheitspreise einzurechnen.
Es gilt die DIN 18318.

### Bereich 4 Sonderleistungen

#### Abschnitt 4.1 Lohn- und Gehaltskosten

**4.1.10 Zum Nachweis für einen Baufacharbeiter (Berufsgruppen III-V).**
Menge: 20,000 Std

*Hinweis: Hinweistext Kosten der Vorhaltung und des Betriebes*
Hinweistext Kosten der Vorhaltung und des Betriebes
für Maschinen und Geräte

Die Vorhaltekosten beinhalten Abschreibung, Verzinsung,
Bedienungskosten, Betriebs- und Wartungsstoffe,
Reparaturkostenanteile, sowie Überstundenanteile. Alle
für den Einsatz vorgesehenen Geräte sind in der
Zusammenstellung aufzuführen. Es wird nur die
tatsächliche Betriebszeit vergütet.

#### Abschnitt 4.2 Kosten der Vorhaltung und des Betriebes

**4.2.10 Zum Nachweis für einen Raupenbagger, ca. 0.3 cbm, mit Bedienung.**
Menge: 5,000 Std

**4.2.20 Zum Nachweis für einen Radbagger, ca. 0.6 cbm, mit Bedienung.**
Menge: 5,000 Std

**4.2.30 Zum Nachweis für einen ND-Kompressor, 6 cbm/min., ohne Bedienung.**
Menge: 5,000 Std

**4.2.40 Zum Nachweis für einen Lkw-Allrad-Kipper, 8.0 t, mit Bedienung.**
Menge: 5,000 Std
